# Straßenbau
Angebotsaufforderung (GAEB DA XML 3.3, DA83)
Projekt: 2025-S
Währung: EUR
Vergabeart: Verhandlungsverfahren
Auftraggeber: Kalkulation, Stadt Bielefeld, Amt für Verkehr -Straßenbau-, technisches Rathaus, 33597 Bielefeld; DV-Nummer: 37; Vergabenummer: 37
Erstellt mit: BECHMANN AVA 2025.20/ GXML Toolbox V3.3 R20210630, BECHMANN AVA 2025.20, 04.11.2025

## 37 Instandsetzungsarbeiten im Asphaltoberbau
Datum: 04.11.2025

### Titel 1 Sanierung in verschiedenen Straßen der Stadt Bielefeld

#### Titel 1.1 Verkehrssicherung und Stundenlohnarbeiten

*Hinweis: Vorbemerkung*
Die Baustelleneinrichtung und -räumung sind in die EP`s einzukalkulieren.
Für kl. Baustellen ist die Baustelleneinrichtung separat zu kalkulieren.

Für die Verkehrssicherung werden die
  - "Zusätzlichen Technischen Vertragsbedingungen und Richtlinien für
  Sicherungsarbeiten an Arbeitsstellen an Straßen in aktueller Fassung
  und die
  - "Richtlinien für die Sicherung von Arbeitsstellen an Straßen in aktueller Fassung "
  -  in Verbindung mit den jeweiligen Technischen Lieferbedingungen für Elemente  der Arbeitsstellensicherung
vereinbart.
Der Einbau von Provisorien bedarf der Zustimmung des AG.
Provisorien, die sich aus dem Bauablauf ergeben und Sache des AN sind, werden nicht vergütet.

Die Stundenlohnarbeiten werden auf Anordnung des AG ausgeführt.
Angeboten wird für die jeweilige Arbeitskraft, für jedes Baugerät und für jeden LKW ein Verrechnungssatz der sämtliche Aufwendungen, einschließlich der Kosten für das Bedienungspersonal, enthält.
Zuschläge für Überstunden sind eingerechnet, während Zuschläge für Nacht-,Sonntags- und Feiertagsarbeit nicht eingerechnet sind.
Abgerechnet wird nach tatsächlich geleisteten Arbeitsstunden.
Der Verrechnungssatz gilt unabhängig von der Anzahl der abgerechneten Stunden.

**1.1.1 Verkehrssicherung**
Absperrungen, Beschilderungen und Beleuchtungen gemäß Anordnung der Straßenverkehrsbehörde aufbauen bzw. herstellen, während der gesamten Bauzeit betreiben, umsetzen, ständig unterhalten und abbauen bzw. beseitigen.
60 von Hundert der Pauschale wird nach betriebsfertigen Aufbau, der Rest nach Abbau der Verkehrssicherungseinrichtungen vergütet.
Eingeschlossen ist die laufende Straßenreinigung mit einem Motorbesen einschließlich der Beseitigung des Kehrgutes.
Hinweis:
Die Vergütung eines Schrankenzaunes zur Sicherung der Fußgängerführung als auch die rechtzeitige Aufstellung von Halteverbotsschildern zum Freimachen des Baufeldes, rechtzeitig vor Baubeginn, erfolgt gesondert.
Menge: 7,000 St

**1.1.2 Verkehrsbehördliche Anordnung nach §45 Abs.6 StVO**
Verkehrsbehördliche Anordnung gemäß § 45 Abs. 6 StVO zur Sicherung von Arbeitsstellen im öffentlichen Verkehrsraum" (=Sperrgenehmigung) beantragen.
Vergütet wird die erstmalige und die aufgrund von dem AG verursachten Änderungen erforderliche weitere Beantragung.
Verlängerungen und durch den AN aufgrund eigener Arbeitsabläufe erforderlich werdende Beantragungen werden nicht vergütet.
Eine vom AN nicht zu vertretende Dringlichkeit wird gesondert vergütet.
Menge: 7,000 St

**1.1.3 Gebühr für Dringlichkeit, Zulage**
Vergütung von zusätzlichen Gebühren, die mit der verkehrsbehördlichen Anordnung durch eine Dringlichkeit auf Anlass des AG zurückzuführen ist.
Als Zulage zur Position "Verkehrsbehördliche Anordnung gemäß § 45 Abs. 6 StVO".
Menge: 5,000 St

**1.1.4 Verkehrsführungs- und Beschilderungsplan herstellen**
Verkehrsführungs- und Beschilderungsplan in anordnungsfähiger Ausführung erstellen und vor Ausführung beim zuständigen Amt zur Anordnung einreichen.
Als Zulage zur Position "Verkehrsbehördliche Anordnung gemäß § 45 Abs. 6 StVO", soweit kein Regelplan analog verwendet werden kann.
Menge: 5,000 St

**1.1.5 Schrankenzaun aufstellen, Zulage**
Schrankenzaun nach RSA liefern, standsicher aufbauen, für die Dauer der Bauarbeiten vorhalten, warten, entsprechend dem Baufortschritt laufend umstellen und wieder entfernen.
Als Zulage zur Position Verkehrssicherung für die vom AG angeordneten und nicht aus dem Regelplan zu ermittelnden Elemente.
Menge: 200,000 m

**1.1.6 Halteverbotsbeschilderung mit Leitbake vorab, Zulage**
Halteverbotsschilder einschließlich Leitbake mit einer Zusatzinformation über die voraussichtlichen Baubeginn aufstellen. Zur Freimachung des Baufeldes ist Aufstellung der Halteverbotsbeschliderung mindestens 4 Tage vor Baubeginn  erforderlich.
Als Zulage zur Position Verkehrssicherung für das in Abstimmung mit der Bauleitung festgelegte Baufeld.
Menge: 50,000 St

**1.1.7 Baustellenlichtsignalanlage Typ C aufstellen und räumen**
Aufstellung, Programmierung, Betrieb und Räumung einer mobilen Lichtsignalanlage Typ C zur Engstellensignalisierung für die Dauer der Baumaßnahme.

Die Anlage muss folgenden Kriterien genügen:
- Betrieb mit 12 V-Akku oder 230 V-Netzteil
- verkehrsabhängige Steuerung über Infrarotsensoren
- Betriebsarten Automatikumlauf, Alles-Rot für Sofort-Grün, Gelb-Blinken
- Signalsicherung (Rotlampenüberwachung, Grün/Grün-Verriegelung, Synchronisationsüberwachung durch zwei getrennte Schaltkreise)
- das versorgte Programm muss bei Spannungswechsel oder Akkuwechsel erhalten bleiben
- TL-geprüft
Die Grün- und Räumzeitberechnung hat auf Grundlage der RiLSA neuester Stand zu
erfolgen. Die Berechnungen sind mit dem Antrag auf Sperrgenehmigung bei der Stadt Bielefeld zur Prüfung einzureichen.
Menge: 2,000 St

**1.1.8 Baustellenlichtsignalanlage Typ D aufstellen und räumen**
Aufstellung, Programmierung, Betrieb und Räumung einer mobilen Lichtsignalanlage Typ D zur Engstellensignalisierung für die Dauer der Baumaßnahme.

Die Anlage muss folgenden Kriterien genügen:
- Betrieb mit 230 V-Netzteil
- verkehrsabhängige Steuerung über Infrarotsensoren oder Radardetektoren
- Betriebsarten Automatikumlauf, Alles-Rot für Sofort-Grün, Gelb-Blinken, koordiniert
- Signalsicherung (Rotlampenüberwachung, Grün/Grün-Verriegelung, Synchronisationsüberwachung durch zwei getrennte Schaltkreise)
- das versorgte Programm muss bei Spannungswechsel oder Akkuwechsel erhalten bleiben
- TL-geprüft
- Signalgeber in LED-Ausführung
- Signalsicherung und Überwachung nach neuestem Stand der RiLSA

Die Baustellen-Lichtsignalanlage (LSA) soll eine Freigabezeitverlängerung für die jeweiligen Kfz-Signale erhalten (s. o.). Die signalisierten Fußgängerfurten sind mit Zusatzeinrichtungen für Blinde und Sehbehinderte (Taster und Signaltongeber) gemäß RSA21, Teil A, Abschnitt 3.2, auszustatten. Der BT bzw. Freigabeton ist separat zu der optischen Fußgängerfreigabe anzufordern und nur bei Bedarf bzw. Anforderung zu schalten. Wenn stationäre Lichtsignalanlagen im näheren Umfeld vorhanden sind, ist die Baustellen-LSA mit diesen Lichtsignalanlagen programmtechnisch zu koordinieren.
Die Grün- und Räumzeitenberechnung hat auf Grundlage der aktuellen RiLSA zu erfolgen. Die jeweiligen Berechnungen sind mit dem Antrag auf Sperrgenehmigung, mindestens 15 Tage vor der geplanten Inbetriebnahme, bei der Stadt Bielefeld zur Prüfung einzureichen.
Vor sowie bei der Inbetriebnahme der Baustellen-LSA muss ein Programm-Mitschrieb aufgezeichnet, gespeichert und der zuständigen Straßenverkehrsbehörde (660.23) zur Prüfung und Dokumentation zugesandt werden.
Menge: 2,000 St

**1.1.9 Betrieb der Baustellenampel**
Betrieb der Ampelanlage aus vg. Pos.
einschließlich vorhalten und warten.
Menge: 20,000 d

**1.1.10 Fahrbahnmarkierung, gelb, 12 cm**
Fahrbahnmarkierung gem. RMS als Leitlinie oder unterbrochene Linie aus gelb reflektierender Folie 0,12 m breit, Verkehrsklasse P6 gemäß TL- Vorübergehende Markierungen 97 einschließlich Vormarkierung und aller Nebenarbeiten herstellen und nach Bauzeitende wieder entfernen.
Menge: 50,000 m

**1.1.11 Fahrbahnmarkierung, gelb, 50 cm als Haltbalken**
Fahrbahnmarkierung gem. RMS aus gelb reflektierender Folie 0,50 m breit
(als Haltbalken), Verkehrsklasse P6, einschl.ießlivh Vormarkierung und Nebenarbeiten herstellen und nach Bauzeitende wieder entfernen.
Menge: 20,000 m

*Hinweis: Vorbemerkung Stundenlohn*
Die Stundenlohnarbeiten werden auf Anordnung des AG ausgeführt.
Angeboten wird für die jeweilige Arbeitskraft, für jedes Baugerät und für jeden LKW ein Verrechnungssatz der sämtliche Aufwendungen, einschließlich der Kosten für das Bedienungspersonal, enthält.
Zuschläge für Überstunden sind eingerechnet, während Zuschläge für Nacht-, Sonntags- und Feiertagsarbeit gesondert vergütet werden.
Abgerechnet wird nach tatsächlich geleisteten Arbeitsstunden.
Der Verrechnungssatz gilt unabhängig von der Anzahl der abgerechneten Stunden.
Stundenlohnarbeiten sind bei einer Pauschalierung des Angebotes ausgenommen.

**1.1.12 Stundenlohnarbeiten**
Für diese Maßnahme kalkulierter mittlerer Lohn aller auf der Baustelle einzusetzenden Arbeitskräfte.
Menge: 10,000 h

**1.1.13 Betriebsstunden Kompressors**
Betriebsstunden eines Kompressors mit Hammer einschließlich Bedienung
Menge: 30,000 h

**1.1.14 Betriebsstunden Radladers**
Betriebsstunden eines Radladers einschließlich Bedienung
Menge: 5,000 h

**1.1.15 LKW mit 7,5 t**
Betriebsstunden eines LKW mit 7,5 t Gesamtgewicht einschließlich Vorhaltung und Bedienung.
Menge: 5,000 h

#### Titel 1.2 Aufbruch und Erdarbeiten

*Hinweis: Vorbemerkung Bodenarbeiten*
Bodenarbeiten sind gemäß ZTVE - StB und DIN 18300 durchzuführen.
Die "Richtlinien zum Schutz von Bäumen und Sträuchern im Bereich von Baustellen" und das Regelwerk von der „Deutschen Vereinigung des Gas- und Wasserfaches e.V. (DVGW) GW 315 zum Schutz von Versorgungsleitungen bei Bauarbeiten sind zu beachten.
Das Verformungsmodul ist in folgendem Umfang nachzuweisen:
- Bei Baustellen bis 1000 qm Fläche bzw. 200 m Länge ein Plattendruckversuch auf dem Untergrund oder der ungebundenen Tragschicht bzw. Frostschutzschicht.
- Bei größeren Baustellen je angefangene 1000 qm Fläche bzw. je 200 m Länge je ein Plattendruckversuch auf dem Untergrund und den einzelnen ungebundenen Trag- bzw. Frostschutzschichten.
Bei Bodenarbeiten werden Einbaugegenstände nicht abgezogen.
Dafür erfolgt keine Vergütung für durch diese verursachten Erschwernisse.
Die Vergütung aller Bodenpositionen erfolgt nach fester Masse.
Sollte aus gegebenen Umständen zur Abrechnung die Umrechnung einiger Massen von loser Masse in feste erforderlich werden, so gilt als Verdichtungsfaktor 0,8.
Vorgefundene Fundamente (Mauerwerk und Beton über 0,1m³) werden gesondert vergütet.
Beim Aufmaß wird hinter der Rückenstütze von Bord- und Kantensteinen ein Arbeitsraum von 10 cm berücksichtigt.
Bei Ausschachtungsarbeiten vorgefundene Findlinge D > 50 cm sind zum städtischen Bauhof „Am Wiehagen“ abzufahren und abzuladen.
Die Vergütung erfolgt nach Vereinbarung.

**1.2.16 Abbruchkante im Asphaltoberbau herstellen bis 10 cm dick**
Gerade Abbruchkante an vorhandenem Asphaltoberbau bis 10 cm dick, scharfkantig mit Motorschneidegeräten herstellen.
Menge: 270,000 m

**1.2.17 Abbruchkante im Asphaltoberbau herstellen 11-20 cm**
Gerade Abbruchkante an vorhandenem Asphaltoberbau, 11 bis 20 cm dick, scharfkantig mit Motorschneidegeräten herstellen.
Menge: 100,000 m

**1.2.18 Abbruchkante im Asphaltoberbau herstellen über 20 cm dick**
Gerade Abbruchkante an vorhandenem Asphaltoberbau über 20 cm dick, scharfkantig mit Motorschneidegeräten herstellen.
Menge: 150,000 m

**1.2.19 Asphaltbefestigung bis 10 cm aufnehmen**
Straßenbefestigung aus Asphalt, bis 10 cm Dicke aufbrechen und laden.
Menge: 350,000 m²

**1.2.20 Asphaltbefestigung 11 bis 20 cm aufnehmen**
Straßenbefestigung aus Asphalt, 11 bis 20 cm Dicke aufbrechen und laden.
Menge: 100,000 m²

**1.2.21 Asphaltbefestigung über 20 cm aufnehmen**
Straßenbefestigung aus Asphalt über 20 cm Dicke aufbrechen und laden.
Menge: 70,000 m²

**1.2.22 Asphaltflächen fräsen, 3-5 cm**
Asphaltbefestigung, Fahrbahn und Nebenflächen, mit einer Fräsmaschine in einer Tiefe von 3-5 cm ausfräsen. Erschwernisse durch Einbauten, siehe nachfolgende Regulierungspositionen und in die Fahrbahn ragende Aufsätze der Straßenabläufe,  werden nicht gesondert vergütet. Fräskanten nachschneiden, Flächen reinigen, nicht festhaftende Schichten und Fugenband lösen.
Menge: 6000,000 m²

**1.2.23 2. Fräsgang von ca. 3,5 bis 12 cm Gesamttiefe**
Asphaltbefestigung, Fahrbahn vor den Lichtsignalanlagen, Kreuzungen und punktuell in Schadenstellen ausfräsen.
Bei Erforderniss nach Entfernen der Asphaltdeckschicht.
Erschwernisse durch Einbauten, siehe nachfolgende Regulierungspositionen und in die Fahrbahn ragende Aufsätze der Straßenabläufe,  werden nicht gesondert vergütet. Fräskanten nachschneiden, Flächen reinigen, nicht festhaftende Schichten und Fugenband lösen.
Fräsgang im mittel 6-9cm tiefe
Menge: 1500,000 m²

**1.2.24 Asphaltbefestigung Fräsen, bis 20cm**
Asphaltbefestigung, Fahrbahn und Nebenflächen, mit einer Fräsmaschine in einer Tiefe von bis zu 20cm ausfräsen. Erschwernisse durch Einbauten, siehe nachfolgende Regulierungspositionen und in die Fahrbahn ragende Aufsätze der Straßenabläufe,  werden nicht gesondert vergütet. Fräskanten nachschneiden, Flächen reinigen, nicht festhaftende Schichten und Fugenband lösen.
Menge: 1000,000 m²

**1.2.25 Zulage zum Asphaltfräsen ab 20cm**
Zulage zu Position Asphalt Fräsen.
Abgerechnet wird nach tatsächlicher Dicke des Gefrästem Asphalboberbaus.
Die Zulage wird pro cm mehrdicke abgerechnet
Diese Positon ist im Vorfeld mit der Bauleitung der Stadt Bielefeld abzustimmen.
Menge: 300,000 cm

**1.2.26 Schachtabdeckung durch Fräsung ausbauen, Öffnung sichern**
Schachtabdeckungen der Klassen A - F inkl. Schmutzfänger ausbauen, säubern,
und lagern.
Schadhafte Ausgleichsringe bis in eine Tiefe von 25 cm abbrechen.
Das Freilegen der Schachtabdeckung erfolgt durch Ausfräsung der Asphaltschichten in 50 cm Breite rund um den Schacht.
Schachtabdeckplatte mit Zentriereinrichtung für Schachtbohrsysteme auflegen.
Entstandene Öffnung bis zur Höhe der vorhandenen Oberfläche mit Asphalttragschicht sichern und Zentrierzylinder bzw. Dorn an die einzubauenden Asphaltlagen anpassen.
Menge: 25,000 St

**1.2.27 Straßenbefestigung beseitigen**
Gefräste oder aufgebrochene Straßenbefestigung aus Trag-, Binder-, und Deckschichten aller Art, einschließlich Ausbesserungen aus Kaltmischgut und Oberflächenbehandlungen sowie Markierung geht in das Eigentum des AN über und ist einer Wiederaufbereitungsanlage für Altbaustoffe zuzuführen.
Wiederverwertungsklasse A nach RUVA
Menge: 1000,000 t

**1.2.28 Teerhaltigen Straßenbelag entsorgen, Verwertungsklasse B >25-500mg/kg**
Gefräste oder aufgebrochene teerhaltige Straßenbefestigung (AVV 170301) laden, fachgerecht transportieren und einer ordnungsgemäßen Entsorgung zuführen.
Verwertungsklasse B gem. RuVA-StB 01 Fassung 2005, Tab. 1. PAK
nach EPA >25 - 500mg/kg.
Die Entsorgungseinrichtung muss über eine entsprechende Zertifizierung nach § 52 Kreislaufwirtschafts- und Abfallgesetz (KrW-/AbfG) für die Lagerung und Behandlung des Materials verfügen. Der AN hat die Entsorgungsanlage dem AG vor dem Abtransport zu benennen.
Material während des Transportes gegen Niederschlagswasser schützen.
Sollte der teerhaltige Aufbruch auf der Baustelle oder einer sonstigen Lagerstätte zwischengelagert werden müssen, ist das Material vor Wasserberührungen aller Art, insbesondere vor Niederschlagswasser, wirksam zu schützen (reißfeste Abdeckplane).
Die Abrechnung erfolgt nach Wiegekarten.
Die Entsorgungsgebühren sind vom AN in diese Position einzukalkulieren.
Seit 01.01.2002 sind teerhaltige Straßenbefestigungen als besonders überwachungsbedürftige Abfälle eingestuft worden und unterliegen der Nachweisverordnung.
In den Einheitspreis ist der Transport durch ein hierfür zugelassenes  Transportunternehmen mit elektronischen Abfallnachweisverfahren einzukalkulieren.
Menge: 100,000 t

**1.2.29 Teerhaltigen Straßenbelag entsorgen, Verwertungsklasse B 500-1000mg/kg**
Gefräste oder aufgebrochene teerhaltige Straßenbefestigung (AVV 170301) laden, fachgerecht transportieren und einer ordnungsgemäßen Entsorgung zuführen.
Verwertungsklasse B gem. RuVA-StB 01 Fassung 2005, Tab. 1. PAK
nach EPA 500 - 1000 mg/kg.
Die Entsorgungseinrichtung muss über eine entsprechende Zertifizierung nach § 52 Kreislaufwirtschafts- und Abfallgesetz (KrW-/AbfG) für die Lagerung und Behandlung des Materials verfügen. Der AN hat die Entsorgungsanlage dem AG vor dem Abtransport zu benennen.
Material während des Transportes gegen Niederschlagswasser schützen.
Sollte der teerhaltige Aufbruch auf der Baustelle oder einer sonstigen Lagerstätte zwischengelagert werden müssen, ist das Material vor Wasserberührungen aller Art, insbesondere vor Niederschlagswasser, wirksam zu schützen (reißfeste Abdeckplane).
Die Abrechnung erfolgt nach Wiegekarten.
Die Entsorgungsgebühren sind vom AN in diese Position einzukalkulieren.
Seit 01.01.2002 sind teerhaltige Straßenbefestigungen als besonders überwachungsbedürftige Abfälle eingestuft worden und unterliegen der Nachweisverordnung.
In den Einheitspreis ist der Transport durch ein hierfür zugelassenes  Transportunternehmen mit elektronischen Abfallnachweisverfahren einzukalkulieren.
Menge: 100,000 t

**1.2.30 Teerhaltigen Straßenbelag entsorgen, Verwertungsklasse B >1000mg/kg**
Gefräste oder aufgebrochene teerhaltige Straßenbefestigung (AVV 170301) laden, fachgerecht transportieren und einer ordnungsgemäßen Entsorgung zuführen.
Verwertungsklasse B gem. RuVA-StB 01 Fassung 2005, Tab. 1. PAK
nach EPA >1000 mg/kg.
Die Entsorgungseinrichtung muss über eine entsprechende Zertifizierung nach § 52 Kreislaufwirtschafts- und Abfallgesetz (KrW-/AbfG) für die Lagerung und Behandlung des Materials verfügen. Der AN hat die Entsorgungsanlage dem AG vor dem Abtransport zu benennen.
Material während des Transportes gegen Niederschlagswasser schützen.
Sollte der teerhaltige Aufbruch auf der Baustelle oder einer sonstigen Lagerstätte zwischengelagert werden müssen, ist das Material vor Wasserberührungen aller Art, insbesondere vor Niederschlagswasser, wirksam zu schützen (reißfeste Abdeckplane).
Die Abrechnung erfolgt nach Wiegekarten.
Die Entsorgungsgebühren sind vom AN in diese Position einzukalkulieren.
Seit 01.01.2002 sind teerhaltige Straßenbefestigungen als besonders überwachungsbedürftige Abfälle eingestuft worden und unterliegen der Nachweisverordnung.
In den Einheitspreis ist der Transport durch ein hierfür zugelassenes  Transportunternehmen mit elektronischen Abfallnachweisverfahren einzukalkulieren.
Menge: 100,000 t

**1.2.31 Boden, Schotter, Packlage lösen, laden und beseitigen**
Boden der früheren Klassen 3 bis 5 unterhalb des Asphaloberbaus einschließlich Schotter oder Packlage profilgerecht lösen, laden und fördern.
Der Boden geht in das Eigentum des AN über und wird beseitigt.
Das Herstellen des Planums und Erschwernisse durch Einbauten werden nicht gesondert vergütet.
Abgerechnet wird nach Abtragsprofilen.
Ausgebautes Material > BMF3
DK1
Menge: 200,000 m³

**1.2.32 Handschachtung als Zulage**
Aushub auf besondere Anordnung der Bauleitung von Hand.
Als Zulage zum Bodenaushub.
Menge: 15,000 m³

**1.2.33 Untergrund verdichten**
Menge: 500,000 m²

**1.2.34 Asphaltarmierung aus Glasfasern**
Asphaltarmierung, bestehend aus Glasfasern in Quer- und Längsrichtung,
vorbituminiert, Zugkraft, längs/quer: 120 / 120 kN/m,
Bruchdehnung längs/quer: < 4.5 %, liefern und gemäß Einbauanleitung des Herstellers in die gebrochene Bitumenemulsion mit den entsprechenden Überlappungen an den Stößen verlegen.
Überlappungsverluste sind in den Einheitspreis einzurechnen.
Abgerechnet wird die vom Verbundstoff abgedeckte Fläche.
Menge: 200,000 m²

**1.2.35 Schottermaterial STS liefern und einbauen**
Baustoffgemisch für Schottertragschichten liefern.
Der Einbau erfolgt nach Erfordernis bei Ergänzungen, Aufschotterungen, Profilierungen und für Angleichungen.
Körnung 0/45 mm.
Menge: 250,000 t

**1.2.36 Bankett von 5 cm bis 20 cm Dicke abtragen und beseitigen**
Boden in 0,50 bis 2,00 m Breite und 5 - 20 cm Dicke von den Banketten lösen.
Der abgetragene Boden, Abfallart 170504, geht in das Eigentum des AN über und ist einer Wiederaufbereitungsanlage oder der Entsorgung zuzuführen.
Vorhandene Leitpfosten sind vorab aufzunehmen und nach dem Entfernen des Bankettbodens auf Höhe (1,05 - 1,11 m über OK Boden) wieder zu setzen.
Von vorhandenen Bäumen ist beidseitig ein Sicherheitsabstand einzuhalten.
Menge: 100,000 m²

**1.2.37 Bankettbaustoff 0/35 mm liefern und einbauen**
Lehmfreien Bankettbaustoff 0/35mm liefern und in unterschiedlichen Stärken profilmäßig nach Angabe des AG einbauen.
Menge: 30,000 t

#### Titel 1.3 Schächte, Bord- und Rinnenarbeiten

**1.3.38 Bordsteine höhenmäßig regulieren**
Bordsteine auf vorhandenem Betonfundament regulieren.
Die Bordsteine aufnehmen, säubern und auf ein Betonfundament C 20/25 mit einer Höhenänderung von +5/-10 cm wieder herstellen.
Den rückwärtigen Fugenbereich oberhalb der Betonrückenstütze bis zur Bordsteinoberkante mit kunststoffvergütetem Bitumenspachtel verschließen.
Das Einbringen der erforderlichen Betonbettung, die Neubetonierung der 15 cm dicken Rückenstütze, das Abstemmen des vorhandenen Betons, das Aussortieren und Reinigen der Bordsteine und das Beseitigen der Bruch- und Aushubmassen zur Kippe des AN sind in dem EP enthalten.
Anmerkung:
Die Lieferung der fehlenden Bordsteine erfolgt gesondert.
Menge: 100,000 m

**1.3.39 1-rhg Rinne aus Pflaster 16x16x14 cm regulieren**
1-rhg. Rinne aus Pflastersteinen DIN EN 1338 D I, Rastermaß 160x160 mm, 140 mm dick, mit versenkten Abstandhaltern, mit umlaufender Fase, Vorsatz mit Basalt, Einfärbung mit UV-beständigen Eisenoxydfarben, Farbe: betongrau, einreihig in Geraden und Kurven aufnehmen, säubern und auf einem Betonfundament aus Beton C 20/25 in 24 cm Dicke höhenmäßig +5/-10 cm regulieren und wieder herstellen.
Die senkrechten Fugen mit einem Mörtel, MG III, bis zur Oberkante verschließen. Die waagerechten Fugen mit Zementtrockenmischung einfegen, mit Kiessand einschlämmen, abkehren, säubern und überschüssigen Sand entfernen.
Das Einbringen der erforderlichen Betonbettung, das Abstemmen des vorhandenen Betons, das Aussortieren und Reinigen der Pflastersteine und das Beseitigen der Bruch- und Aushubmassen zur Kippe des AN sind in dem EP enthalten.
Anmerkung:
Die Lieferung der fehlenden Pflastersteine erfolgt gesondert.
Menge: 150,000 m

**1.3.40 2-rhg Rinne aus Pflaster 16x16x14 cm regulieren**
2-rhg. Rinne aus Pflastersteinen DIN EN 1338 D I, Rastermaß 160x160 mm, 140 mm dick, mit versenkten Abstandhaltern, mit umlaufender Fase, Vorsatz mit Basalt, Einfärbung mit UV-beständigen Eisenoxydfarben, Farbe: betongrau, zweireihig in Geraden und Kurven aufnehmen, säubern und auf einem Betonfundament aus Beton C 20/25 in 24 cm Dicke höhenmäßig +5/-10 cm regulieren und wieder herstellen.
Die senkrechten Fugen mit einem Mörtel, MG III, bis zur Oberkante verschließen. Die waagerechten Fugen mit Zementtrockenmischung einfegen, mit Kiessand einschlämmen, abkehren, säubern und überschüssigen Sand entfernen.
Das Einbringen der erforderlichen Betonbettung, das Abstemmen des vorhandenen Betons, das Aussortieren und Reinigen der Pflastersteine und das Beseitigen der Bruch- und Aushubmassen zur Kippe des AN sind in dem EP enthalten.
Anmerkung:
Die Lieferung der fehlenden Pflastersteine erfolgt gesondert.
Menge: 150,000 m

**1.3.41 3-rhg Rinne aus Pflaster 16x16x14 cm regulieren**
3-rhg. Rinne aus Pflastersteinen DIN EN 1338 D I, Rastermaß 160x160 mm, 140 mm dick, mit versenkten Abstandhaltern, mit umlaufender Fase, Vorsatz mit Basalt, Einfärbung mit UV-beständigen Eisenoxydfarben, Farbe: betongrau, dreireihig in Geraden und Kurven aufnehmen, säubern und auf einem Betonfundament aus Beton C 20/25 in 24 cm Dicke höhenmäßig +5/-10 cm regulieren und wieder herstellen.
Die senkrechten Fugen mit einem Mörtel, MG III, bis zur Oberkante verschließen. Die waagerechten Fugen mit Zementtrockenmischung einfegen, mit Kiessand einschlämmen, abkehren, säubern und überschüssigen Sand entfernen.
Das Einbringen der erforderlichen Betonbettung, das Abstemmen des vorhandenen Betons, das Aussortieren und Reinigen der Pflastersteine und das Beseitigen der Bruch- und Aushubmassen zur Kippe des AN sind in dem EP enthalten.
Anmerkung:
Die Lieferung der fehlenden Pflastersteine erfolgt gesondert.
Menge: 50,000 m

**1.3.42 Pflaster 16x16x14 cm, grau mit Fase liefern**
Pflasterstein DIN EN 1338 D I, Rastermaß 160x160, 140 mm dick, mit versenkten Abstandhaltern, mit umlaufender Fase, Vorsatz mit Basalt liefern. Einfärbung mit UV-beständigen Eisenoxydfarben: betongrau.
Menge: 50,000 m²

**1.3.43 Aufsätze der Straßenabläufe regulieren**
Aufsätze der Straßenabläufe freilegen, ausbauen und seitlich lagern.
Die Aufsätze wieder aufsetzen und der neuen Höhenlage der Oberflächenbefestigung anpassen.
Die Höhendifferenz beträgt bis +/- 15 cm.
Soweit möglich, sind zur Überbrückung der Höhendifferenz Betonfertigteile
nach DIN 4052 zu verwenden.
Materialanforderung des zu verwendenden Bettungmörtels:
kunststoffvergütet, schnellhärtend, schrumpffrei, Druckfestigkeit > 11 N/mm² nach  30 Minuten und > 50 N/mm² nach 7 Tagen
Menge: 3,000 St

**1.3.44 Schachtabdeckungen Klasse D400/E600 liefern**
Schachtabdeckungen Rahmen Klasse D400, Deckel Klasse  E600, rund, mit Ventilation und doppelter Dämpfungseinlage, einschließlich Schmutzfänger liefern.
Nicht wiederverwendungsfähige Schachtabdeckungen gehen in das Eigentum des AN über und sind einer Wiederaufbereitungsanlage für Altbaustoffe zuzuführen.
Menge: 10,000 St

**1.3.45 Asphalt ausbohren und Schachtabdeckung aufsetzen**
Asphalt nach Einbau der Deckschicht für die einzusetzenden Schachtabdeckungen  in der Dicke des gesamten Asphaltoberbaus ausbohren, DN 810 - 850,  ausheben und beseitigen.
Nicht wiederverwendungsfähige Ausgleichsringe bis in eine Tiefe von 25 cm abbrechen und beseitigen.
Schachtabdeckungsrahmen säubern, ggf. entrosten und mit einer Haftbrücke vorstreichen.
Vorhandene Schachtabdeckung auf die endgültige Höhe der Deckschicht unter Verwendung von Ausgleichsringen bis 25 cm gemäß DIN 4034 einregulieren und satt in Mörtel verlegen.
Arbeitsraum zwischen Bohrfuge und Schachtrahmen bis ca. 35 mm unter Oberkante Asphaltdecke mit fließfähigem Mörtel ausfüllen.
Den restlichen Arbeitsraum mit einer Vergussnaht, 35 mm stark, plastoelastisch und wasserdicht, Druckfestigkeit > 10 N/mm², optisch angepasst zur Asphaltfläche schließen. Schmutzfänger einbauen. Materialanforderung des zu verwendenden Bettungs- und Gießmörtels:
kunststoffvergütet, schnellhärtend, schrumpffrei, Druckfestigkeit > 11 N/mm² nach  30 Minuten und > 50 N/mm² nach 7 Tagen.
Menge: 10,000 St

**1.3.46 Zulage Ausgleichsringe > 25 cm Höhendifferenz**
Abbrechen der vorhandenen Ausgleichsringe, Liefern und Versetzen von neuen Ausgleichsringen mit einer Aufbauhöhe von über 25 cm als Zulage zur vor genannten Position.
Menge: 200,000 cm

#### Titel 1.4 Asphaltarbeiten

*Hinweis: Vorbemerkung*
Für die Herstellung der Asphaltbeläge gelten die  ZTV-Asphalt-StB 07 in Verbindung mit TL Asphalt-StB 07, TL Bitumen-StB 07und TL Gestein-StB 04.
Bei der Mischgutherstellung mit Asphaltgranulat sind die Anforderungen der ”Technischen Lieferbedingungen für Asphaltgranulat”, (TL  AG-StB 09) sowie das ”Merkblatt für die Verwertung von Asphaltgranulat”, (M VAG) einzuhalten.
Vor Beginn der Asphaltierungsarbeiten ist der Eignungsnachweis des vorgesehenen  Asphaltmischgutes beim AG vorzulegen.

Soweit in der Baubeschreibung nicht anders beschrieben, ist das Aufbringen der Beläge unter Aufrechterhaltung des Verkehrs abschnittsweise vorzunehmen.
Beim Einbau in Tonnen ist der Nachweis des eingebauten Materials durch Lieferschein dem AG vorzulegen.
Das Reinigen und das evtl. erforderliche Anspritzen der Fahrbahnflächen werden nicht vergütet, wenn die Verschmutzung durch ein fahrlässiges Verhalten des AN verursacht wurde.

Bei der Regulierung von Schachtabdeckungen und Aufsätzen für Straßenabläufe sind, soweit möglich, Betonfertigteile gemäß DIN 4034 bzw. DIN 4052 zu verwenden.
Materialanforderung des zu verwendenden Bettungs- und Gießmörtels:
kunststoffvergütet, schnellhärtend, schrumpffrei, Druckfestigkeit > 11 N/mm² nach  30 Minuten und > 50 N/mm² nach 7 Tagen.
Die Abnahme der regulierten Schacht- und Sinkkastenabdeckungen erfolgt durch die Stadtentwässerung und ist vom AN rechtzeitig zu beantragen.
Eine Bescheinigung über die mängelfreie Ausführung ist bei der Abnahme der Baumaßnahme vorzulegen.
Werden Schachtabdeckungen nach dem Deckeneinbau reguliert, so sind diese mit einem Bohrgerät (Durchmesser 85 cm) auszubohren. Nach der Regulierung ist die verbleibende Fuge mit einer bituminösen Fugenvergussmasse gem. ZTV FUG-StB zu schließen.

Der AN erstellt eine Aufmaßskizze mit Angabe des Streckenabschnittes, Hausnummer und Schiebernummer der zu regulierenden Kappen und Schachtabdeckungen.
Die Abrechnungsunterlagen werden vom AG geprüft und vom AN mit einer gesonderten Rechnung bei dem entsprechenden Versorgungsunternehmen (z.B. EON, RWE) zur Zahlung eingereicht.
Ohne Vorlage der geprüften Abrechnungsunterlagen erfolgt keine Zahlung durch die Versorgungsunternehmen.
Die Regulierung der Schieberkappen der Stadtwerke Bielefeld werden durch den AG vergütet.
Müssen Schiebergestänge gekürzt oder verlängert werden, ist der Versorgungsträger umgehend zu informieren. Das Kürzen oder Verlängern der Schiebergestänge erfolgt vom Versorgungsunternehmen. Die dafür erforderlichen Erdarbeiten werden gem. ZTVE-StB einschließlich der Regulierung der Kappe vom AN ausgeführt.
Zulagen für Erschwernisse duch Schieberkappen, Schächte und Abläufe werden beim Asphalteinbau und beim Asphaltfräsen nicht gesondert vergütet.

**1.4.47 Decktragschicht Sondermischgut**
Asphaltdecktragschicht aus Asphaltdecktragschichtmischgut 0/16 gemäß Tabelle in der Baubeschreibung herstellen.
Einbaugewicht:  200 kg/m²,  Einbaudicke ca. 8 cm.
Menge: 300,000 t

**1.4.48 Decktragschicht Sondermischgut im Handeinbau**
Asphalttragdeckschicht aus Asphaltdecktragschichtmischgut 0/16 gemäß Tabelle in Baubeschreibung herstellen. Zur Angleichung von Einfahrten im Handeinbau.

Einbaugewicht nach Bedarf. Im MIttel 200 kg/m²
Menge: 20,000 t

**1.4.49 Randabdichtung herstellen**
Flankenfläche des hochliegenden Randes der Asphaltschichten abdichten durch heiss aufzubringendes Bindemittel.
Auftragsmenge: 40 kg/m² auf der geneigten Fläche. Bindemittel: 25/55-55 A.
Dicke der Abzudichtenden Asphaltbefestigung: 8-10 cm
Menge: 150,000 m²

**1.4.50 Asphalttragschicht AC 22 TS, Handeinbau**
Asphalttragschichtmischgut für den Einbau in Schadenstellen, zur Profilregulierung und zum Angleichen bei Anschlüssen und Übergängen liefern
und von Hand einbauen.
Baustoffgemisch AC 22 TS,  Straßenbaubitumen 50/70
Menge: 20,000 t

**1.4.51 Asphalttragschicht AC 22 TS, maschineller Einbau**
Asphalttragschicht maschinell herstellen.
Einbau in Fahrbahn- und Nebenflächen, in Schadenstellen, zur Profilregulierung und zum Angleichen bei Anschlüssen und Übergängen.
Asphalttragschichtmischgut  AC 22 TS,  Straßenbaubitumen 50/70
Menge: 125,000 t

**1.4.52 Asphaltbinder AC 16 B S Handeinbau**
Asphaltbinderschicht in kleinen Flächen im Handeinbau ca. 8-10 cm dick  herstellen. Asphaltbindermischgut  AC 16 B S,  Gestein Diabas,  Bindemittel Bitumen 30/45
Menge: 20,000 t

**1.4.53 Asphaltbinder AC 16 B S maschineller Einbau**
Asphaltbinderschicht maschinell herstellen.
Einbau in Schadenstellen, zur Profilregulierung und zum Angleichen bei Anschlüssen und Übergängen.
Asphaltbindermischgut  AC 16 B S,  Gestein Diabas,  Bindemittel Bitumen 30/45
Menge: 200,000 t

**1.4.54 Asphaltbeton AC 8 D S Handeinbau**
Deckschicht aus Asphaltbeton AC 8 D S im Handeinbau in Schadenstellen,
zur Profilregulierung und zum Angleichen bei Anschlüssen und Übergängen
herstellen. Straßenbaubitumen 50/70, Gestein Diabas.
Menge: 20,000 t

**1.4.55 Asphaltbeton AC 8 D S - ca. 3,5 cm**
Deckschicht  aus Asphaltbeton AC 8 D S  herstellen. Einbau in Fahrbahn- und Nebenflächen. Einbaugewicht: 90 kg/qm, Schichtdicke: ca. 3,5 cm,
Straßenbaubitumen 50/70, Gestein Diabas.
Menge: 6000,000 m²

**1.4.56 Schichtenverbund mit Haftkleber herstellen**
Gereinigte Flächen mit  Bitumen Haftkleber C40BF1-S maschinell anspritzen.
Dosierung in Abhängigkeit der Unterlage,  -ca. 300 g/m²
Menge: 400,000 m²

**1.4.57 Flächen mit Kehrmaschine oder Hand reinigen**
Verschmutzte Beton- oder Asphaltflächen maschinell  (bei kleineren Flächen mit Hand), gründlich reinigen,
das Kehrgut aufladen und zur Unternehmerkippe abfahren.
Menge: 4000,000 m²

**1.4.58 Schichtenverbund mit Bitumenemulsion herstellen**
Gereinigte Flächen mit Bitumenemulsion C60BP4-S maschinell anspritzen. Dosierung in Abhängigkeit der Unterlage,  -ca. 300 g/m²-
Menge: 4000,000 m²

**1.4.59 Fugen der Asphaltdeckschicht herstellen**
Anschluss als Fuge in der Dicke der Asphaltdeckschicht, 3,5 bis 4 cm an Randeinfassungen, Schachtabdeckungen, Aufsätzen und Schieberkappen herstellen.
- Ausführung mit schmelzbarem Bitumendichtungsband, Fugenbreite 8 mm.
- Vor dem Einbau der Deckschicht vorhandene Wandung, soweit erforderlich, säubern, trocknen, mit Voranstrich versehen und nach dem Trocknen des Voranstrichmittels das Dichtungsband an die Wandung gleichmäßig anpressen.
oder
- Ausführung mit heiß verarbeitbarer Fugenmasse Typ N2, Fugenbreite 10 mm
- Nach dem Einbau der Deckschicht die Fuge aufweiten, säubern und die Fuge mit der Fugenmasse einschließlich zugehörigem und zuvor aufgetragenem Voranstrichmittel ausbilden.
Menge: 1500,000 m

**1.4.60 Ausbildung des Anschlusses am vorhandenem Asphaltoberbau**
Die durchtrennten  Ränder der Asphaltbefestigung säubern und mit Heißbitumen 160/220, Bitumenemulsion oder bitumenhaltigem Voranstrich vollflächig beschichten. Haftkleber darf nicht verwendet werden.
Schichtdicken von 12-30 cm.
Menge: 40,000 m²

**1.4.61 Kappe in Asphalt-Befestigung regulieren**
Straßenkappe, Gas oder Wasser, Hydrantenkappe, Schieberkreuzkappe ausbrechen, freilegen und auf Tragplatte der neuen Höhenlage der Asphalt-Befestigung angleichen.
Nicht wiederverwendungsfähiges Aufbruchgut geht in das EIgentum des AN über und ist einer Wiederaufarbeitungsanlage für Altbaustoffe zuzuführen.
Menge: 5,000 St
